# Leistungsbeschreibung (GAEB DA 2000 1.1, DA81)
Währung: EUR
Erstellt mit: Consoir Beta, 23.04.2021

## Leistungsverzeichnis

*Hinweis*
Es handelt sich bei diesem LV - Vorschlag um eine Zusammenfassung der Sanierungsmöglichkeiten mit dem vorliegenden System. Für das betreffende Bauvorhaben müssen jeweils die passenden Positionen herausgesucht und gemäß den örtlichen Erfordernissen ggf. modifiziert bzw. ergänzt werden.

Material:  Enkolan Abdichtung 1K LF / Polyflexvlies

Farbton:  grau

Verwendung:  Für alle Dachbereiche, speziell auch für Rinnen,
Negativdächer, Wasserwechselzonen mit länger stehendem Wasser sowie Dauerfeuchtbereiche.

Vorbemerkungen:  Den Ausführungen der Sanierungsarbeiten mit Enkolan Abdichtung 1K LF liegen die entsprechenden Verarbeitungsanleitungen der Fa. Enke - Werk,
Johannes Enke GmbH & Co. KG, Hamburger Straße 16, D - 40221 Düsseldorf, zugrunde.

Als Vertragsbestandteile gelten:
-  Leistungsverzeichnis
-  Regeln für Abdichtungen (Flachdachrichtlinie) des ZDVH
-  DIN 18531 Abdichtungen von Dächern, Balkonen, Loggien und Laubengängen

In den jeweils gültigen Fassungen zum Zeitpunkt des Vertragsabschlusses.

Der im Aufbau enthaltene Flüssigkunststoff Enkolan Abdichtung 1K LF ist durch die vom Deutschen Institut für Bautechnik, DIBt, ausgestellte europäisch technische Bewertung, ETA, abgesichert.

Der Auftragnehmer sollte vor Beginn der Arbeiten Kenntnis über die Verarbeitung von ENKE- Produkten haben. Andernfalls ist die Einweisung durch einen ENKE- Mitarbeiter zu empfehlen.

Die Arbeiten sind so auszuführen, dass ein Eindringen von Niederschlagswasser verhindert wird.

Die im Leistungsverzeichnis ausgewiesenen Mengen und Massen sind am Objekt zu überprüfen.

Eine Objektbesichtigung durch den Bieter wird empfohlen.

Die Oberfläche des abzudichtenden Untergrundes muss vor Beginn der Abdichtungsarbeiten vollkommen trocken sein um Haftungsprobleme zu vermeiden.

Wir empfehlen, eventuell vorhandene Altanstriche oder -Beläge zu entfernen, da deren Verträglichkeit mit unserem Abdichtungssystem nicht gewährleistet werden kann.

Die jeweiligen Materialverbrauchsmengen sind Durchschnittsangaben, die vom Bieter unter Berücksichtigung der örtlichen Verhältnisse zu überprüfen und ggf. zu korrigieren sind.

Bei den meisten Untergründen kann bei der Verwendung von Enkolan Abdichtung 1K LF auf einen Voranstrich verzichtet werden.

Erforderliche Verglasungsarbeiten sollten - wenn möglich - vor den Abdichtungsarbeiten ausgeführt werden.

Sollte die abzudichtende Oberfläche mit einem Hochdruckwasserstrahl gereinigt werden, so muss sichergestellt sein, dass die Oberfläche vor Beginn der Abdichtungsarbeiten mit
Enkolan Abdichtung 1K LF vollkommen abgetrocknet ist.

LV - Vorschlag für:  ________________________________________________

Projekt  /  BV:  ________________________________________________

Bauherr:  ________________________________________________________

### 1 Vorbereitungsarbeiten

**1.1 Reinigen**
Reinigen der Dachfläche und Rinnen, Schutt
verladen, abtransportieren und vorschriftsmäßig entsorgen.
Menge: 1,000 m²

**1.2 Blitzschutz demontieren**
Blitzschutzleitung abnehmen, bauseits lagern
und nach Fertigstellung aller Arbeiten wieder
fachgerecht montieren.
Menge: 1,000 m

**1.3 Kies entfernen**
Kiesschüttung, Körnung....mm, ca..........cm
hoch aufnehmen, Dachfläche und Rinnen
gründlich reinigen. Schutt verladen, abtransportieren und vorschriftsmäßig entsorgen.
Menge: 1,000 m²

**1.4 Kies entfernen und aufbringen**
*** Wahlposition ZZ 1.1
Kiesschüttung, Körnung....mm, ca. .........cm
hoch aufnehmen, bauseits lagern und
nach Fertigstellung aller Arbeiten wieder
aufbringen.
Dachfläche und Rinnen gründlich reinigen,
Schutt verladen, abtransportieren und vorschriftsmäßig entsorgen.
Menge: 1,000 m²

**1.5 Abstoßen Blasen und Falten**
Abstoßen der Blasen und Falten. Mit Dach -
und Rinnenreinigung. Schutt verladen, abtransportieren
und vorschriftsmäßig entsorgen. Der Blasen- und Faltenanteil beträgt, bezogen auf die Gesamtdachfläche,
ca. .............%.
Menge: 1,000 Stüc

**1.6 Große Blase herunterkleben**
Größere Blasen aufschneiden und mittels
Schweißbrenner herunterkleben. Kleine Blasen und Falten abstoßen.
Der Blasenanteil beträgt, bezogen
auf die Gesamtdachfläche, ca. .............%.
Menge: 1,000 Stüc

### 2 Aufbringen von Voranstrich

**2.1**
Voranstrich :
Aufbringen von Universal Primer 2K auf den sauberen und trockenen Untergrund. Verarbeitung kalt mit der Rolle. Verbrauch abhängig vom Untergrund.

Für die meisten Untergründe kann bei Enkolan Abdichtung auf die Verwendung eines Voranstriches verzichtet werden.
Menge: 1,000 m²

*Hinweis*
Bitte beachten, dass für die unterschiedlichen Untergründe
der geeignete Voranstrich verwendet wird.
Dies gilt besonders für Materialkombinationen.
Die Zuordnungen der zum Untergrund passenden
Voranstriche finden Sie in unserer Haftungstabelle.

### 3 Flüssigkunststoffabdichtung

**3.1**
Traufbereichsanierung:
Vollflächiges Aufbringen der Einbettschicht
Enkolan Abdichtung, sowie Einlegen der Enke-Polyflexvlies - Bewehrung.
Die Überdeckungen und Randbereiche sind in die Abdichtungsmasse öffnungsfrei einzubetten.
Die Deckschicht muss frisch in frisch aufgebracht werden.
Verarbeitung kalt mit Rolle.
Farbe: grau
Verbrauch Enkolan Abdichtung: 300g/m je 10 cm Breite für beide Schichten. Traufbreite:………..cm
Menge: 1,000 m

**3.2**
Rinnensanierungen :
Vollflächiges Aufbringen der Einbettschicht
Enkolan Abdichtung, sowie Einlegen der Enke - Polyflexvlies - Bewehrung .
Die Überdeckungen und Randbereiche sind in die Abdichtungsmasse öffnungsfrei einzubetten. Die Deckschicht muss frisch in frisch aufgebracht werden.
Verarbeitung kalt mit Rolle.
Farbe: grau
Verbrauch: 300 g/m je 10 cm Breite für beide Schichten.
Rinnenabwicklung:………….cm
Menge: 1,000 m

**3.3**
Aufgehende Dach-Anschlüsse (z.B. Attiken,  Lichtkuppeln, Schornsteine, Sockel etc.):
Vollflächiges Aufbringen der Einbettschicht an den Anschlüssen mit Enkolan Abdichtung, sowieHochführen der Enke- Polyflexvlies-Bewehrung und Eindrücken in die nasse Masse. Die Randbereiche und Überdeckungen sind in die Abdichtungsmasse öffnungsfrei einzubetten. Die Deckschicht erfolgt frisch in frisch.
Verarbeitung kalt mit Rolle.
Farbe: grau
Anschlusshöhe / Abwicklung:…………… cm
Verbrauch Enkolan Abdichtung: ca. 300 g/m je 10 cm Abwicklung für beide Schichten
Menge: 1,000 m

**3.4**
Anschlussausführung bei Dunstrohren  oder sonstigen Durchdringungen :
Aufbringen der Einbettschicht Enkolan Abdichtung und Einlegen der Enke- Polyflexvlies - Manschette in die nasse Abdichtungsmasse.
Die Deckschicht für die Dachabdichtung muss frisch in frisch aufgebracht werden. Verarbeitung kalt mit Rolle.
Farbe: grau
Verbrauch Enkolan Abdichtung: ca. 300 g/m je 10 cm Abwicklungshöhe für beide Schichten.
Bei Rundprofilen: d =……… cm
Bei Rechteck-Profilanschlüssen:……/…….cm
Menge: 1,000 Stüc

**3.5**
Egalisierung mittels Enkolan Spachtelmasse :
Herstellen einer Spachtelmasse aus Enkolan Abdichtung und trockenem Quarzsand,
Körnung 0,7 - 1,2 mm, Korngröße und Mischungsverhältnis entsprechend den Untergründen anpassen. Egalisieren von tiefer liegenden Bereichen oder Rissen etc. mit  Enkolan Abdichtung - Spachtelmasse. Bezogen auf die Gesamtfläche beträgt der
Anteil ca….. %
Im Mittel…… mm stark
Verarbeitung kalt mit Kelle oder Glätter.
Verbrauch: ca. 1,8 kg/m² je mm
Menge: 1,000 m²

**3.6**
Dachabdichtung :
Vollflächiges Aufbringen der fugenlosen
Enkolan Abdichtung.
Verarbeitung in zwei Arbeitsgängen, wobei in die erste, vollflächige Einbettschicht eine Enke- Polyflexvlies-Bewehrung 1,00 m breit, mit mind. 5 cm Überdeckung eingelegt wird. Sämtliche Überdeckungen sind öffnungsfrei in die Abdichtungsmasse einzubetten.
Die Deckschicht für die Dachabdichtung muss frisch in frisch aufgebracht werden.
Verarbeitung kalt mit Rolle und/oder Gummischieber.
Farbe: grau
Verbrauch: mind. 3,0 kg/m² für beide Schichten.
1,05 m/m2 Enke - Polyflexvlies - Bewehrung
Menge: 1,000 m²

**3.7**
Bei Ein - oder Abläufen :
Zulage für das Einbinden der Ein- oder Abläufe.
Aufbringen der Einbettschicht aus Enkolan Abdichtung und Einlegen der Enke-Polyflexvlies - Manschette in die nasse Abdichtungsmasse.
Die Deckschicht für die Dachabdichtung muss frisch in frisch aufgebracht werden. Verarbeitung kalt mit Rolle.
Farbe: grau
Menge: 1,000 Stüc
